# Neubau GS Vieselbach
Angebotsaufforderung (GAEB 90, DA83)
DV-Nummer: 20-166
Währung: EUR
Auftraggeber: Stadt Erfurt, Amt für Grundstücks- und Gebäudeverwaltung, Lö

## Sanitärtrennwände
Datum: 09.03.26

*Hinweis*
Baumaßnahme

STÄDTEBAU  UND ERSCHLIESSUNG
Die neue Schule greift die ursprüngliche Kubatur der
alten Schule auf und formuliert damit sowohl eine
Raumkante zum Platz in Richtung Burgberg, als auch zur
Straße der Jugend sowie zur Burgstraße. Ein
Ensemble von Baukörpern und umfassten Freiräumen
schließt und öffnet, in Anlehnung an die dörflich
vorherrschenden Hofstrukturen, das Quartier
gleichermaßen. Dabei umfasst diese städtebauliche Form
zwei
differenziert gestaltete Höfe, einerseits einen
halböffentlichen Vorplatz für den Eingang und
andererseits
einen geschützteren, schulinternen Spiel- und
Aufenthaltsraum.

KONSTRUKTION
Der Baugrund weist erst in den tieferen Schichten
tragende Bodenstrukturen auf. Aus diesem Grund wird der
Schulneubau (ohne Keller) auf Rüttelstopfsäulen
gegründet. Diese dienen der Baugrundverbesserung bis in
die tragende Schicht der Bachkiese. Auf diesen
punktuellen Rüttelstopfsäulen, die sich rundherum
unter den
Außenwänden und unter den tragenden Innenwänden
befinden, setzen dann Streifenfundamente sowie
teilweise Differenzwänden (zur Überbrückung des
Geländesprungs) auf. Diese Fundamente dienen als
Grundlage für die eigentliche Stahlbeton-Bodenplatte.
Zwischen den Streifenfundamenten befinden sich
Schottertragschichten als Geländeauffüllung. Die
Geschoss-Decken spannen unterzugfrei von Außenwand
zu Außenwand. Die tragenden und nichttragenden Wände
sind in Mauerwerk, Über- und Unterzüge sowie
die Attika sind in Stahlbeton ausgeführt.

FASSADEN
Der Neubau orientiert sich in seiner Gliederung an der
Umgebung mit seiner zum größten Teil
zweigeschossigen hofartigen Bebauung. Die
Höhenstaffelung des Gebäudes mit der Eingeschossigkeit
des
Mehrzweckbaus, sowie der Zweigeschossigkeit des
Schulbaus, folgt dem Geländeverlauf und reagiert auf
den unmittelbaren Kontext.
Die Fassade erhält eine Wärmedämmverbundsystem (WDVS)
mit unterschiedlichen Putzflächen,
Geschossprofilierungen und ausgeprägten
Dachrandgesimsen. In Farbigkeit, Oberflächenstruktur
und
handwerklicher Bearbeitung des Putzes sollen die
Fassaden in ihrer Maßstäblichkeit gegliedert werden und
gleichzeitig der Bedeutung des Gebäudes im Ort
Rechnung tragen.

FREIFLÄCHEN
Der geplante Neubau der Grundschule in Vieselbach legt
sich ähnlich einem Mäander auf das zu bebauende
Grundstück. Dadurch gliedert sich der Schulhof in
einen nördlichen und einen südlichen Teil. Der
Schulhof im
Norden wird über die Straße der Jugend erschlossen und
der Südliche über die Burgstraße. Durch das
Schulgebäude sind beide Höfe jederzeit erreichbar.
Der nördliche Hof beherbergt den Standplatz für die
Entsorgung, die geforderten 36 Fahrradstellplätze, ein
Holzplateau und ein Kletterspiel. Das Plateau begrenzt
die Grünfläche und ist zur Freitreppe sowie zur Aula
im neuen Schulgebäude ausgerichtet. Somit können
Synergieeffekte bei Veranstaltungen zwischen Gebäude
und Schulhof (innen und außen) genutzt werden. Die
Verkleidung dieses Podestes wird mit Dielen aus
recyceltem WPC vorgenommen.
Der südliche Schulhof gliedert sich in einen
Sandspielplatz mit Kletterspielgerät, eine befestigte
Fläche,
ebenfalls Farbasphalt und eine Grünfläche mit Podest.
Weitere Ausstattungselemente sind eine runde
Tischtennisplatte, eine Malwand, eine Bolzwand und
einige
Tisch-Sitzbank-Kombinationen. Die bunten Wände mit
Buntstift-, Turm- oder Sportmotiven werden
wiederverwendet und verkleiden die Einfriedung
schulhofseitig.
Die unbebauten Freiflächen des Grundstücks werden mit
einer Ortbeton-Mauer eingefriedet.

*Hinweis*
Pläne/Unterlagen

Folgende Pläne und Unterlagen liegen dieser
Ausschreibung bei:
20-166-AP-200-LP-BE
20-166-AP-100-GR-EG
20-166-AP-100-GR-OG

Pläne werden dem Auftragnehmer ausschließlich digital
im pdf-Format zur Verfügung gestellt.
Die vom Auftragnehmer verwendeten
Ausführungsunterlagen müssen den Freigabevermerk des
Auftraggebers oder des Architekten tragen. Durch
Übergabe neuer Unterlagen ungültig gewordene
Unterlagen sind vom Auftragnehmer entsprechend zu
kennzeichnen und aufzubewahren. Nicht
freigegebene Unterlagen dürfen nicht verwendet werden.

*Hinweis*
Angaben zur Baustelle

Lage der Baustelle, Umgebungsbedingungen,
Zufahrtsmöglichkeiten
Das Objekt befindet sich in der Straße der Jugend 2-3,
99098 Erfurt-Vieselbach.
Die Zufahrt erfolgt über die Straße der Jugend und der
Burgstraße.
Eine Zufahrt über die Straße Mühlplatz ist nur bis zu
1,3 t möglich.
Die Baustelle befindet sich im Ortskern, Flächen zum
Be- und Entladen sind nur in begrenztem Umfang auf
dem Grundstück vorhanden. Parkmöglichkeiten bestehen
nur im öffentlichen Raum.

Verkehrsverhältnisse auf der Baustelle
Das Grundstück wird während der Bauzeit nicht genutzt.

Lage und Ausmaß der dem AN für die Ausführung seiner
Leistungen zur
Benutzung oder Mitbenutzung überlassenen Flächen und
Räume
Aufenthalts- und Lagerräume werden vom AG nicht zur
Verfügung gestellt.

Besondere Vorgaben für die Entsorgung
Anfallender Bauschutt und Müll ist getrennt, in vom
Auftragnehmer zu stellenden Containern, täglich zu
sammeln und zu entsorgen.
Schuttablagerungen auf der Baustelle sind unzulässig.
Die Kosten der Entsorgung und Beseitigung von
Bauschutt, Müll und Verunreinigungen sind entsprechend
einzukalkulieren. Bei Nichteinhaltung der geforderten
Sauberkeit wird diese auf Kosten der Verursacher
wieder hergestellt.

Schutzgebiete oder Schutzzeiten im Bereich der
Baustelle
In unmittelbarer Umgebung der Baustelle befinden sich
Wohngebäude.
Hinsichtlich der Lärmbelästigungen ist hierauf
Rücksicht zu nehmen.
Lärmintensive Arbeiten dürfen nach 20:00 Uhr nur in
Ausnahmefällen, nach Zustimmung durch den AG,
ausgeführt werden. Das Gesetz gegen Baulärm hat volle
Gültigkeit und ist einzuhalten.

Im Bereich der Baustelle vorhandene Anlagen
Im Bereich der Baustelle verlaufen verschiedene
Versorgungsleitungen.
Diese sind während der Baumaßnahme zu erhalten und zu
schützen.

Besondere Anordnungen, Vorschriften und Maßnahmen der
Eigentümer
von Leitungen, Kabel udgl.
Anschlusspunkte für Bekämpfung von Gefahren müssen
dauerhaft ungehindert zugänglich sein.

Arbeiten anderer Unternehmer auf der Baustelle
Fliesenarbeiten
Trockenbauarbeiten
Metallbauarbeiten
Tischlerarbeiten
Malerarbeiten
ELT/HLS

Angaben zur Ausführung

Vorgesehene Arbeitsabschnitte, Arbeitsunterbrechungen
und Arbeitsbeschränkungen
nach Art, Ort und Zeit sowie Abhängigkeit von
Leistungen
Der AN hat für die Dauer seiner Leistungen einen
detaillierten Bauablaufplan, unter Einhaltung der
vorgegebenen Ausführungsfrist zu erstellen, aus dem
auch ersichtlich ist, wann Vorleistungen erforderlich
sind, die für die Ausführung seiner Leistungen
benötigt werden.
Der AN hat dafür Sorge zu tragen, dass seine
Leistungen ohne Stillstandszeiten durchgängig
ausgeführt
werden können.

Nebenkosten
Sämtliche Nebenkosten (z.B. eigene
Baustelleneinrichtung) sind in die Einheitspreise
einzukalkulieren.
Die Verbrauchskosten für Bauwasser/Baustrom werden dem
AN über eine Umlage von der Schlussrechnung
abgezogen; dies wird in den "Besonderen
Vertragsbedingungen" der Stadt Erfurt vermerkt.

*Hinweis*
Allgemeines

Dieser Leistungsbeschreibung liegt die VOB mit ihren
Teilen B DIN 1961 Allgemeine Vertragsbedingungen
für die Ausführung von Bauleistungen und C DIN 18299
Allgemeine Regelungen für Bauarbeiten jeder Art
sowie DIN 18355 Tischlerarbeiten zu Grunde.

Es gelten folgende Normen, Vorschriften und
Merkblätter:
DIN 18202 Toleranzen im Hochbau - Bauwerke,
DIN 4102-1 Brandverhalten von Baustoffen und Bauteilen
UVV Unfallverhütungsvorschriften,
LBO die jeweils gültige Landesbauordnung,
AEB die jeweils gültigen Abfallentsorgungsbestimmungen

Alle Vorschriften, Richtlinien und deren Ergänzungen
sind in ihrer jeweils neuesten Fassung zu beachten und
einzuhalten, auch wenn solche Änderungen oder
Ergänzungen während der Ausführungszeit entstehen.

Angaben zur Ausführung

Vor der Durchführung von Stemm-, Bohr- und
Einsetzarbeiten an Estrichen, geputzten Wänden und
Decken
sind vom AN ggf. vorhandene Leitungen mit einem
Suchgerät zu orten.

Der AN hat sich beim Befestigen von Bauteilen an
Vorsatzschalen zu vergewissern, dass durch die
Befestigungsmittel keine Beschädigungen an sichtbaren
Leitungen und Rohren entstehen.

Alle Metallteile sind vor dem Einbau ausreichend gegen
Korrosion zu schützen. In Feucht- und Nassräumen
sind nur nichtrostende Teile zu verwenden.

Elastische Fugen sind grundsätzlich zu hinterfüllen,
um eine Dreiflankenhaftung zu vermeiden. Als
Hinterfüllung sind geschlossenzellige, nicht saugende
Materialien zu verwenden.

Sämtliche Teile sind oberflächenfertig zu übergeben.
Sie sind bis zur Abnahme vom AN vor Beschädigungen
zu schützen.

Bei Ausführung von Spritzdichtungs- und
Versiegelungsarbeiten sind die angrenzenden Flächen mit
geeignetem Klebeband vor Verschmutzung zu schützen.
Die Fugenverschlüsse sind zurückgesetzt oder
bündig angeordnet, absolut eben und fluchtgerecht
auszubilden.

Die Verankerungskonstruktionen sind grundsätzlich
verdeckt auszuführen und zur Freigabe vorzulegen.

Die Montage der WC-Trennwände erfolgt auf fertige
Boden- und Wandflächen. Die Befestigung der Füße
(Eingießen, Aufschrauben, Aufkleben) wird - wenn nicht
anders ausgeschrieben - vom AN festgelegt.
Befestigungen an Fußboden und an nässebelasteten
Wänden sind mittels Epoxy-Dübel auszuführen. Die
Anzahl von Befestigungspunkten auf Fliesen- oder
Plattenbelägen aufstehender Elemente ist auf das
unumgängliche Minimum zu beschränken. Da die
Befestigungen stets die Dichtigkeitsebenen von Fliesen,
Platten oder Abdichtungen perforieren, sind sie in
wasserdichter Ausführung herzustellen. Zusätzlich zur
Verwendung von Epoxy-Klebedübeln kommen unterhalb der
Stützfußaufstandsbereiche dichtende
Unterlagen oder vollflächige Verklebungen zur
Ausführung. Für die vorbeschriebene sachgerechte
Ausbildung der Fußpunktanschlüsse erfolgt keine
gesonderte Vergütung, sie ist mit den Einheitspreisen
abgegolten.

Die stabförmigen Füße der Aufständerung bestehen,
soweit nicht anders beschrieben, aus Edelstahl, die mit
jeweils einer Edelstahlrosette als Andichtung gegen
den Boden versehen sind. Die Füße der
Sanitärtrennwände sollen zum Ausgleich eines Gefälles
im Fußboden nachstellbar sein. Sind
Höhenjustierungen produktbedingt nicht möglich, sind
erforderliche Anpassungsarbeiten als Nebenleistung
durchzuführen.

Alle Türen sollten, soweit es der Grundriss
ermöglicht, in die Kabine einschlagend eingebaut
werden. Die
Türbänder sollen die Wahlmöglichkeit
"selbstschließend" oder "selbstöffnend" zulassen. Vor
Einbau ist eine
Entscheidung zu treffen. Die Türbeschläge gestatten
ein Offenhalten der Tür im Winkel von mindestens 150
°. Alle Türen erhalten eine Möglichkeit der
Notentriegelung mit einfachem Werkzeug von außen, die
Türschlösser sind mit Frei-/Besetzt-Anzeigen versehen.

Kabinentrennwände und Wände zu Vorräumen schließen
seitlich dicht an die Umfassungwände an, sodass
kein Einblick möglich ist.

Zwischen den Urinalen sämtlicher WC-Anlagen werden -
soweit in Leistungspositionen beschrieben -
Schamwände aus dem Material der WC-Kabinentrennwände
eingebaut. Diese haben eine Bodenfreiheit von
mindestens 50 cm und sind derart mechanisch stabil mit
der Wand verbunden, dass Schäden aus
Vandalismus (wie seitlichem Wegdrehen) nur unter
großen Kraftanstrengungen möglich sind.

### Titel 01 Sanitärtrennwände

**01.1 Trennwandanlage 6 Toiletten WC Mädchen**
Trennwandanlage, mit Bodenabstand,
Bodenabstand '150' mm, für 6 Toiletten,
aus HPL-Verbundelementen,
Farbton
NCS S 3005-Y20R/RAL 7032

Dicke 30-40 mm, beidseitig 3 mm starke
HPL-Vollkernplatten,
mit innnenliegenden Kunststoffrahmen und
verwindungssteifer
Einlage, vollflächig verleimt,
Stabilisator über Türfront, Stabilisator sichtbar,
flächenbündig,
viereckig, 30x40 mm, aus eloxiertem Aluminium,

mit 6 Türen, als Drehflügeltür,
Breite '600' mm,
Türen aus HPL-Verbundelementen wie Wandelemente,
beidseitig gefälzt und glattflächige Vorderfront,
mit Systembeschlägen aus nichtrostendem Stahl,
3-teilige Rollenbänder, je Tür 1 Stck Federband,
mittelschweres WC-Einsteckschloss aus Metall mit
Falle, Riegel
und Stulp mit Schauscheibe rot/weiß mit Notdornöffnung
und
Sicherheitsdrücker (U-Form) mit Kurzschild, Oberfläche
matt
gebürstet,
Zubehör je WC-Kabine bestehend aus 1 Kleiderhaken in
Edelstahl als Türstopperhaken

5 Blenden, als Frontbekleidung zwischen Türen,
Breite '330' mm,
Höhe '2135' mm einschl. Bodenabstand,
2 Randblenden, als Randbekleidung neben Türen,
Breite '170' mm,
Höhe '2135' mm einschl. Bodenabstand,
mit 5 Mittelwänden,
Breite '1250' mm,
Höhe '2135' mm einschl. Bodenabstand,

Verbindung zwischen Trennwandelementen verdeckt,
Anschlüsse an angrenzende Bauteile aus Trockenbauwand
verdeckt mit U-Profil, aus eloxiertem Aluminium,
dauerelastische Abdichtung der Wandanschlüsse auf
Silikonbasis, Farbton nach Wahl des AG
Bodenanschluss mit Füßen, Durchmesser 20 mm, aus
nichtrostendem Stahl, mit trittfesten Abdeckrosetten,
aus
nichtrostendem Stahl.

Raum:  0.22
Menge: 1,000 St

**01.2 Trennwandanlage 3 Toiletten WC Mädchen**
Trennwandanlage, mit Bodenabstand,
Bodenabstand '150' mm, für 3 Toiletten,
aus HPL-Verbundelementen,
Farbton
NCS S 3005-Y20R/RAL 7032

Dicke 30-40 mm, beidseitig 3 mm starke
HPL-Vollkernplatten,
mit innnenliegenden Kunststoffrahmen und
verwindungssteifer
Einlage, vollflächig verleimt,
Stabilisator über Türfront, Stabilisator sichtbar,
flächenbündig,
viereckig, 30x40 mm, aus eloxiertem Aluminium,

mit 3 Türen, als Drehflügeltür,
Breite '600' mm,
Türen aus HPL-Verbundelementen wie Wandelemente,
beidseitig gefälzt und glattflächige Vorderfront,
mit Systembeschlägen aus nichtrostendem Stahl,
3-teilige Rollenbänder, je Tür 1 Stck Federband,
mittelschweres WC-Einsteckschloss aus Metall mit
Falle, Riegel
und Stulp mit Schauscheibe rot/weiß mit Notdornöffnung
und
Sicherheitsdrücker (U-Form) mit Kurzschild, Oberfläche
matt
gebürstet,
Zubehör je WC-Kabine bestehend aus 1 Kleiderhaken in
Edelstahl als Türstopperhaken

2 Blenden, als Frontbekleidung zwischen Türen,
Breite '280' mm,
Höhe '2135' mm einschl. Bodenabstand,
2 Randblenden, als Randbekleidung neben Türen,
Breite '140' mm,
Höhe '2135' mm einschl. Bodenabstand,
mit 2 Mittelwänden,
Breite '1250' mm,
Höhe '2135' mm einschl. Bodenabstand,

Verbindung zwischen Trennwandelementen verdeckt,
Anschlüsse an angrenzende Bauteile aus Trockenbauwand
verdeckt mit U-Profil, aus eloxiertem Aluminium,
dauerelastische Abdichtung der Wandanschlüsse auf
Silikonbasis, Farbton nach Wahl des AG
Bodenanschluss mit Füßen, Durchmesser 20 mm, aus
nichtrostendem Stahl, mit trittfesten Abdeckrosetten,
aus
nichtrostendem Stahl.

Raum:  1.14
Menge: 1,000 St

**01.3 Trennwandanlage 3 Toiletten WC Jungen**
Trennwandanlage, mit Bodenabstand,
Bodenabstand '150' mm, für 3 Toiletten,
aus HPL-Verbundelementen,
Farbton
NCS S 3005-Y20R/RAL 7032

Dicke 30-40 mm, beidseitig 3 mm starke
HPL-Vollkernplatten,
mit innnenliegenden Kunststoffrahmen und
verwindungssteifer
Einlage, vollflächig verleimt,
Stabilisator über Türfront, Stabilisator sichtbar,
flächenbündig,
viereckig, 30x40 mm, aus eloxiertem Aluminium,

mit 3 Türen, als Drehflügeltür,
Breite '600' mm,
Türen aus HPL-Verbundelementen wie Wandelemente,
beidseitig gefälzt und glattflächige Vorderfront,
mit Systembeschlägen aus nichtrostendem Stahl,
3-teilige Rollenbänder, je Tür 1 Stck Federband,
mittelschweres WC-Einsteckschloss aus Metall mit
Falle, Riegel
und Stulp mit Schauscheibe rot/weiß mit Notdornöffnung
und
Sicherheitsdrücker (U-Form) mit Kurzschild, Oberfläche
matt
gebürstet,
Zubehör je WC-Kabine bestehend aus 1 Kleiderhaken in
Edelstahl als Türstopperhaken

2 Blenden, als Frontbekleidung zwischen Türen,
Breite '330' mm,
Höhe '2135' mm einschl. Bodenabstand,
2 Randblenden, als Randbekleidung neben Türen,
Breite '160' mm,
Höhe '2135' mm einschl. Bodenabstand,
mit 2 Mittelwänden,
Breite '1250' mm,
Höhe '2135' mm einschl. Bodenabstand,
mit 1 Seitenwand,
Breite '1020' mm,
Höhe '2135' mm einschl. Bodenabstand,

Verbindung zwischen Trennwandelementen verdeckt,
Anschlüsse an angrenzende Bauteile aus Trockenbauwand
verdeckt mit U-Profil, aus eloxiertem Aluminium,
dauerelastische Abdichtung der Wandanschlüsse auf
Silikonbasis, Farbton nach Wahl des AG
Bodenanschluss mit Füßen, Durchmesser 20 mm, aus
nichtrostendem Stahl, mit trittfesten Abdeckrosetten,
aus
nichtrostendem Stahl.

Raum:  1.14
Menge: 1,000 St

**01.4 Trennwandanlage 2 Toilette WC Jungen**
Trennwandanlage, mit Bodenabstand,
Bodenabstand '150' mm, für 2 Toiletten,
aus HPL-Verbundelementen,
Farbton
NCS S 3005-Y20R/RAL 7032

Dicke 30-40 mm, beidseitig 3 mm starke
HPL-Vollkernplatten,
mit innnenliegenden Kunststoffrahmen und
verwindungssteifer
Einlage, vollflächig verleimt,
Stabilisator über Türfront, Stabilisator sichtbar,
flächenbündig,
viereckig, 30x40 mm, aus eloxiertem Aluminium,

mit 3 Türen, als Drehflügeltür,
Breite '600' mm,
Türen aus HPL-Verbundelementen wie Wandelemente,
beidseitig gefälzt und glattflächige Vorderfront,
mit Systembeschlägen aus nichtrostendem Stahl,
3-teilige Rollenbänder, je Tür 1 Stck Federband,
mittelschweres WC-Einsteckschloss aus Metall mit
Falle, Riegel
und Stulp mit Schauscheibe rot/weiß mit Notdornöffnung
und
Sicherheitsdrücker (U-Form) mit Kurzschild, Oberfläche
matt
gebürstet,
Zubehör je WC-Kabine bestehend aus 1 Kleiderhaken in
Edelstahl als Türstopperhaken

1 Blende, als Frontbekleidung zwischen Türen,
Breite '300' mm,
Höhe '2135' mm einschl. Bodenabstand,
2 Randblenden, als Randbekleidung neben Türen,
Breite '140' mm,
Höhe '2135' mm einschl. Bodenabstand,
mit 1 Mittelwand,
Breite '1250' mm,
Höhe '2135' mm einschl. Bodenabstand,
mit 1 Seitenwand,
Breite '1020' mm,
Höhe '2135' mm einschl. Bodenabstand,

Verbindung zwischen Trennwandelementen verdeckt,
Anschlüsse an angrenzende Bauteile aus Trockenbauwand
verdeckt mit U-Profil, aus eloxiertem Aluminium,
dauerelastische Abdichtung der Wandanschlüsse auf
Silikonbasis, Farbton nach Wahl des AG
Bodenanschluss mit Füßen, Durchmesser 20 mm, aus
nichtrostendem Stahl, mit trittfesten Abdeckrosetten,
aus
nichtrostendem Stahl.

Raum:  1.20
Menge: 1,000 St

**01.5 Urinalschamwand HPL B 435mm H 1550 mm**
Urinalschamwand, aus HPL-Kompaktplatte DIN EN 438-7,
Farbton NCS S 3005-Y20R/RAL 7032, Breite 340 mm, Höhe
1550 mm, Wandbefestigung, bodenfrei, Befestigung mit
Schrauben, verdeckt.

Räume:  0.26
  1.20
Menge: 3,000 St

### Titel 02 Dokumentation

**02.1 Dokumentation**
Nach Fertigstellung seiner Leistung hat der AN folgende
Unterlagen gemäß Vorlage des AG und nach Abstimmung zu
Form und Inhalt zu übergeben:

Fachbauleitererklärungen
Fachunternehmerbescheinigungenen
Inhalts- und Zeichnungsverzeichnis;
Bautagebuch;
Entsorgungsnachweise;
Qualitätsnachweise für eingesetzte Baumaterialien;
Liefernachweise für eingesetzte Materialien;
Kurzberichte über besondere Vorkommnisse (z.B.
Havarien,
Gasemissionen, Wasseremissionen etc.);
Fotodokumentation der Arbeiten
Belege und Zertifikate;
Herstellerklärungen
Zulassungen und Prüfzeugnisse der verbauten Materialien
samt Einbauanleitungen
sämtliche für die Arbeiten aufgestellten Berechnungen
und
Nachweise

Die Baudokumentation ist 1-fach in Papierform im
Ordner und
1-fach digital im Format pdf zu übergeben.

Die Vorlage der Dokumentation ist Voraussetzung für den
Bearbeitungsbeginn zum Prüfen der Schlussrechnung.
Menge: 1,000 St

### Titel 03 Stundenlohnarbeiten

*Hinweis*
Mit den Stundenlöhnen sind Fahrkosten, Aufwendungen für
Verpflegung, Übernachtung sowie Kleinmaterialien,
Einsatz von
Kleinmaschinen und Verbrauchsmaterialien usw.
abgegolten.

Ein Anspruch auf Ableistung der nachstehend genannten
Stunden besteht generell nicht.

Ein Vergütungsanspruch für Zeitaufwendungen entsteht
nur,
wenn die voraussichtlich benötigten Aufwendungen vor
Arbeitsausführung von der Bauleitung
bestätigt/beauftragt
wurden.

Für einfache Tätigkeiten, wie Transport, Reinigung,
Stemm-/Abbrucharbeiten etc,. gelangen grundsätzlich
nur die
Stundensätze für Bauhelfer zur Abrechnung.

Die vom AN angegebenen Stundensätze werden als
Grundlage
wechselseitiger Zeitaufwandsverrechnung zwischen AN
und AG
herangezogen.

**03.1 Stundensatz: Fachwerker**
Stundensatz für Leistungen, welche nicht in den
Positionen
erfasst sind und nur auf ausdrückliche Anweisung der
Bauleitung gegen Nachweis zur Ausführung kommen.

Fachwerker
Menge: 5,000 h

**03.2 Stundensatz: Bauhelfer**
Stundensatz für Leistungen, welche nicht in den
Positionen
erfasst sind und nur auf ausdrückliche Anweisung der
Bauleitung gegen Nachweis zur Ausführung kommen.

Bauhelfer
Menge: 5,000 h

USt %: 19,00
